# AUSSCHREIBEN.DE
Leistungsbeschreibung (GAEB 90, DA81)
Währung: _

## AUSSCHREIBEN.DE - Triflex
Datum: 24.04.25

### Titel 01 Triflex Metal Coat - Dachflächen Beschic

*Hinweis*
Triflex Metal Coat
Dachflächen Beschichtungssystem

Bauvorhaben: '...'
Architekt/Bauherr: '...'
Vorbemerkungen:

Die Verarbeitung erfolgt mit Produkten der Firma
Triflex GmbH & Co. KG, Minden.

Die Einhaltung aller gültigen Richtlinien wird für die
jeweils empfohlenen Systemaufbauten mit Triflex-
Produkten berücksichtigt bzw. vorausgesetzt.

Die Abdichtungen innerhalb des Systemaufbaus mit
Triflex ProDetail (Anschlüsse, Details) sind durch eine
europäisch technische Bewertung (ETA), ausgestellt
durch das Deutsche Institut für Bautechnik (DIBt),
abgesichert und erfüllen die Anforderungen der
Bauproduktenrichtlinie der EU (CE-Kennzeichnung) nach
ETAG Nr. 005 in der jeweils höchsten Nutzungskategorie.
Darüber hinaus ist für Triflex ProDetail eine zu
erwartende Nutzungsdauer von 40 Jahren auf Grundlage
von zusätzlichen Belastungsprüfungen gemäß Europäischem
Bewertungsdokument (EAD) nachgewiesen.
Ein allgemeines bauaufsichtliches Prüfzeugnis (PG-FLK)
weist die Verwendbarkeit der Abdichtung innerhalb des
Systemaufbaus als Bauwerksabdichtung auf bis zu 90°
geneigten Flächen gemäß VV TB, Teil C, lfd. Nr. C 3.28
nach. Triflex ProDetail gilt u. a. als harte Bedachung
im Sinne der deutschen Landesbauordnungen.

Der Auftragnehmer hat vor Auftragserteilung
nachzuweisen, dass er für die Verarbeitung von Triflex-
Produkten geschult wurde. Andernfalls ist die
Einweisung durch einen Schulungsmeister am Objekt
sicherzustellen.

Die in der Ausarbeitung enthaltenen Massen sind auf der
Baustelle zu überprüfen.

Die Abrechnung erfolgt nach gemeinsamem Aufmaß des
Auftragnehmers mit dem Auftraggeber.

Die Abdichtung ist so auszuführen, dass bei
Arbeitsunterbrechung ein Eindringen von
Niederschlagswasser in den Dachaufbau verhindert wird.

Für die Schuttbeseitigung sind die Abfuhr- und
Deponiekosten in die Einzelpreise einzukalkulieren bzw.
gesondert auszuweisen.

Bedenken gegen die Vorleistungen anderer Unternehmer
sind dem Auftraggeber unverzüglich, möglichst schon vor
Beginn der Arbeiten, schriftlich mitzuteilen.

Dem Bieter wird empfohlen, vor Angebotsabgabe das
Objekt zu besichtigen.

Falls bei den Ausführungsarbeiten Änderungen oder
Sonderarbeiten erforderlich werden, die nicht erfasst
sind, sind diese im Einzelnen vor Ausführung anzuzeigen
und anschließend gesondert zu verrechnen.

Die Arbeiten verstehen sich, wenn nicht ausdrücklich
anders beschrieben, als fix und fertige Leistung,
einschließlich Lieferung aller erforderlichen
Materialien und Nebenleistungen.

Als Vertragsbestandteile gelten:
· Leistungsverzeichnis
· Systembeschreibung und Produktinformationen des
Herstellers
· Regeln für Abdichtungen (Flachdachrichtlinie) -
Zentralverband des Deutschen Dachdeckerhandwerks
· DIN 18202 - Toleranzen im Hochbau
· DIN 18531 - Abdichtung von Dächern sowie Balkonen,
Loggien und Laubengängen
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2025

*Hinweis*
Das System Triflex Metal Coat ist eine Dachbeschichtung
zum Schutz von Metalldächern. Das Beschichtungssystem
besteht aus einer Grundierung, einer vliesarmierten
Detailabdichtung und einer vor Korrosion schützenden
Flächenbeschichtung.

System- und Produkteigenschaften:
· Funktionsbeschichtung mit systemintegrierter
vliesarmierter Detailabdichtung auf Basis abgestimmter
Harzkomponenten
· Wasserdicht
· Nahtlos
· Kalt applizierbar
· Vollflächig haftend auf Metalluntergründen
· Hinterlaufsicher
· Elastisch
· Rostschutz durch Antikorrosionspigmente
· Schlag- und stoßfest
· Chemisch beständig
· Witterungsstabilisiert (UV, IR usw.)

Für die Detailabdichtung gilt darüber hinaus:
· Hydrolysebeständig
· Nahtlos
· Kalt applizierbar
· Schnell reaktiv (regenfest nach 30 Min.)
· Lösemittelfrei
· Tieftemperaturflexibel
· Diffusionsoffen
· Vollflächig haftend auf den verschiedensten
Untergründen
· Wurzel- und rhizomfest nach FLL-Verfahren
· Nachweis der Wurzel- und Rhizomfestigkeit für Triflex
ProDetail als Anschluss auf Bitumen- und
Kunststoffbahnen in Anlehnung an das FLL-Verfahren
· Triflex ProDetail erfüllt die Anforderungen bezüglich
Ökotoxizität und Gentoxizität gemäß des Blauen Engels
für Flüssigkunststoffe
· Produktspezifische Umwelt-Produktdeklaration (EPD)
für Triflex ProDetail nach EN 15804:2012 +
A2:2019/AC:2021
· Verarbeitungsbedingungen gemäß System- und
Produktbeschreibungen des Herstellers (z.B.
Anwendungstemperatur mind. -5 °C, Untergrundfeuchte
max. 6 Gew.-%, Oberflächentemperatur mind. 3 °C über
dem Taupunkt)
· Elastisch und rissüberbrückend bis 3,0 mm in
Anlehnung an PG-FLK
· Dynamische Rissüberbrückung bis 1,0 mm auf Grundlage
der Prüfungen zur ETA-Bewertung
· Radondicht
· Hoch witterungsstabilisiert (UV, IR usw.)
· Beständig gegen die in der Luft und im Regenwasser
enthaltenden Chemikalien
· Brandverhalten nach EN 13501-5: Klasse BROOF(t1),
BROOF(t2), BROOF(t3), BROOF(t4)
· Brandverhalten nach EN 13501-1: Klasse E
· Widerstandsfähig gegen Beanspruchung durch Feuer von
außen nach DIN 4102 / DIN EN 13501
· Harte Bedachung im Sinne der deutschen
Landesbauordnungen
· Europäische technische Bewertung mit CE-Kennzeichnung
in den jeweils höchsten Nutzungskategorien (W3, M und
S, P1 bis P4, S1 bis S4, TL4, TH4)
· Entspricht der DIN 18531 und Flachdachrichtlinie
· Zu erwartende Lebensdauer von 40 Jahren für Triflex
ProDetail auf Grundlage erweiterter Prüfparameter gemäß
Europäischem Bewertungsdokument (EAD)

*Hinweis*
Erweiterte Prüfparameter gemäß der anwendbaren
Europäischen Bewertungsdokument (EAD):

Nr.ParameterW1W2W3Triflex
ProDetail1.Nutzungsdauer51025402.UV200 MJ/m²400
MJ/m²1000 MJ/m²2000 MJ/m² 3.Wasser90 d180 d200 d4.Wärme
70 °C100 d200 d400 d480 d5.Ermüdungs-
widerstand25050010001500

**01.0001 Baustelleneinrichtung, allgemein**
Baustelle einrichten und nach Abschluss der Arbeiten
räumen. Vorhalten von Maschinen, Geräten, Werkzeugen
und sonstigen Betriebsmitteln, die zur Durchführung der
Arbeiten erforderlich sind.
Die Baustelle wird besenrein hinterlassen.
Einheit: psch
- Zuordnung: 391
- Zuordnung: 0

**01.0002 Grundreinigung**
Vorbereitung des Untergrundes durch Grundreinigung im
geeigneten Verfahren.
Verfahren: '.........'
Einheit: m²
- Zuordnung: 369
- Zuordnung: 21

**01.0003 Blitzschutzanlage**
Vorhandene Blitzschutzanlage demontieren und ggf.
entsorgen. Neu- bzw. Remontage und Prüfung erfolgt nach
den gesetzlichen Bestimmungen durch eine Fachfirma.
Einheit: m
- Zuordnung: 446
- Zuordnung: 50

*Hinweis*
Siehe Triflex Metal Coat Systembeschreibung, Tabelle
Untergrundvorbehandlung.

**01.0004 Reinigung**
Vorbereitung des Untergrundes durch Reinigen mit
Hochdruckwasserstrahl inkl. Reinigung, Aufnahme,
Abtransport und ordnungsgemäßer Entsorgung von
anfallendem Bauschutt.
Einheit: m²
- Zuordnung: 369
- Zuordnung: 21

**01.0005 Rost entfernen**
Vorbereitung des Untergrundes durch Entfernen von losem
Rost und Rostkrusten gemäß Systembeschreibung, Tabelle
Untergrundvorbehandlung mit geeignetem Verfahren inkl.
Reinigung, Aufnahme, Abtransport und ordnungsgemäßer
Entsorgung von anfallendem Bauschutt.
Einheit: m²
- Zuordnung: 369
- Zuordnung: 21

**01.0006 Schleifen**
Vorbereitung des Untergrundes im Detailbereich gemäß
Systembeschreibung, Tabelle Untergrundvorbehandlung
durch Schleifen mit geeigneten Schleifgeräten inkl.
Reinigung, Aufnahme, Abtransport und ordnungsgemäßer
Entsorgung von anfallendem Bauschutt.
Einheit: m²
- Zuordnung: 369
- Zuordnung: 21

*Hinweis*
Siehe Triflex Metal Coat Systembeschreibung, Tabelle
Untergrundvorbehandlung.

**01.0007 Grundierung Metall im Detailbereich**
Z. B. bei Aluminium, Edelstahl, Kupfer, verzinktem
Stahl.
Grundieren mit Triflex Metal Primer inkl. vorheriger
Reinigung mit Triflex Reiniger.
Verbrauch Triflex Reiniger: mind. 0,20 l/m²
Verbrauch Triflex Metal Primer: ca. 0,15 l/m²
Ausführung nach den technischen Richtlinien des
Materialherstellers. Die Haftung zum Untergrund ist
immer objektbezogen zu prüfen.
Einheit: m²
- Zuordnung: 363
- Zuordnung: 21

**01.0008 Grundierung Metall auf der Dachfläche**
Z. B. bei Dachflächen mit Flugrost.
Grundieren mit Triflex Metal Primer.
Verbrauch: mind. 0,15 l/m2
Ausführung nach den technischen Richtlinien des
Materialherstellers. Die Haftung zum Untergrund ist
immer objektbezogen zu prüfen.
Einheit: m²
- Zuordnung: 363
- Zuordnung: 21

*Hinweis*
Herstellung von Detailabdichtungen mit Triflex
ProDetail inkl. Triflex Spezialvlies.
Das Abdichtungssystem Triflex ProDetail besitzt eine
ETA-Bewertung (ETA Nr. 06/0269) mit CE-Kennzeichnung in
den jeweils höchsten Nutzungskategorien W3, M und S, P1
bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0009 Wandanschluss**
Abdichten des Wandanschlusses mit Triflex ProDetail
inkl. Triflex Spezialvlies.
Triflex Spezialvlies Zuschnittbreite: '.........' cm
Verbrauch Triflex ProDetail: mind. 3,00 kg/m2
Ausführung nach den technischen Richtlinien des
Materialherstellers.
(Siehe Triflex Systemzeichnung Metal Coat-3602)
Eigenschaften der Detailabdichtung Triflex ProDetail
siehe Pos. "ETA-Bewertung".
Einheit: m
- Zuordnung: 363
- Zuordnung: 21

**01.0010 Gully**
Abdichten des Entwässerungseinlaufs mit Triflex
ProDetail inkl. Triflex Spezialvlies.
Triflex Spezialvlies Zuschnittbreite: '.........' cm,
d = '.........' cm
Verbrauch Triflex ProDetail: mind. 3,00 kg/m2
Ausführung nach den technischen Richtlinien des
Materialherstellers.
(Siehe Triflex Systemzeichnung Metal Coat-3606)
Eigenschaften der Detailabdichtung Triflex ProDetail
siehe Pos. "ETA-Bewertung".
Einheit: Stk
- Zuordnung: 363
- Zuordnung: 21

**01.0011 Durchdringung**
Abdichten der Durchdringung mit Triflex ProDetail inkl.
Triflex Spezialvlies.
Triflex Spezialvlies Zuschnittbreite: '.........' cm,
d = '.........' cm
Verbrauch Triflex ProDetail: mind. 3,00 kg/m2
Ausführung nach den technischen Richtlinien des
Materialherstellers.
(Siehe Triflex Systemzeichnung Metal Coat-3603)
Eigenschaften der Detailabdichtung Triflex ProDetail
siehe Pos. "ETA-Bewertung".
Einheit: Stk
- Zuordnung: 363
- Zuordnung: 21

**01.0012 Randabschluss mit vorgehängter Rinne**
Abdichten des Randabschlusses mit Triflex ProDetail
inkl. Triflex Spezialvlies.
Triflex Spezialvlies Zuschnittbreite: '.........' cm
Verbrauch Triflex ProDetail: mind. 3,00 kg/m2
Ausführung nach den technischen Richtlinien des
Materialherstellers.
(Siehe Triflex Systemzeichnung Metal Coat-3607)
Eigenschaften der Detailabdichtung Triflex ProDetail
siehe Pos. "ETA-Bewertung".
Einheit: m
- Zuordnung: 363
- Zuordnung: 21

**01.0013 Randabschluss Attika**
Abdichten des Randabschlusses mit Triflex ProDetail
inkl. Triflex Spezialvlies.
Triflex Spezialvlies Zuschnittbreite: '.........' cm
Verbrauch Triflex ProDetail: mind. 3,00 kg/m2
Ausführung nach den technischen Richtlinien des
Materialherstellers.
(Siehe Triflex Systemzeichnung Metal Coat-3605)
Eigenschaften der Detailabdichtung Triflex ProDetail
siehe Pos. "ETA-Bewertung".
Einheit: m
- Zuordnung: 363
- Zuordnung: 21

**01.0014 Lichtkuppel**
Abdichten der Lichtkuppel mit Triflex ProDetail inkl.
Triflex Spezialvlies.
Triflex Spezialvlies Zuschnittbreite: '.........' cm
Verbrauch Triflex ProDetail: mind. 3,00 kg/m2
Ausführung nach den technischen Richtlinien des
Materialherstellers.
(Siehe Triflex Systemzeichnung Metal Coat-3604)
Eigenschaften der Detailabdichtung Triflex ProDetail
siehe Pos. "ETA-Bewertung".
Einheit: Stk
- Zuordnung: 363
- Zuordnung: 21

**01.0015 Schwer zugängliche Details**
Abdichten mit Triflex ProFibre.
Verbrauch: mind. 3,00 kg/m2
Hinweis: In Bereichen der Gültigkeit der DIN 18531 /
Flachdachrichtlinie gilt Triflex ProFibre als
Sonderkonstruktion, die mit dem Bauherrn zu vereinbaren
ist.
Ausführung nach den technischen Richtlinien des
Materialherstellers.
Einheit: Stk
- Zuordnung: 363
- Zuordnung: 21

*Hinweis*
Herstellung von Fugenabdichtungen mit Triflex ProDetail
inkl. Triflex Spezialvlies.
Das Abdichtungssystem Triflex ProDetail besitzt eine
ETA-Bewertung (ETA Nr. 06/0269) mit CE-Kennzeichnung in
den jeweils höchsten Nutzungskategorien W3, M und S, P1
bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0016 Arbeitsfuge**
Abdichten der Arbeitsfuge mit Triflex ProDetail inkl.
Triflex Spezialvlies und Triflex Steinklebeband.
Triflex Spezialvlies Zuschnittbreite: '.........' cm
Verbrauch Triflex ProDetail: mind. 3,00 kg/m2
Ausführung nach den technischen Richtlinien des
Materialherstellers.
Eigenschaften der Fugenabdichtung Triflex ProDetail
siehe Pos. "ETA-Bewertung".
Einheit: m
- Zuordnung: 363
- Zuordnung: 21

**01.0017 Bewegungsfuge**
Abdichten der Bewegungsfuge mit Triflex ProDetail inkl.
Triflex Spezialvlies und PE-Rundschnur.
Triflex Spezialvlies Zuschnittbreite: '.........' cm,
Rundschnur d = '.........' cm
Verbrauch Triflex ProDetail: mind. 3,00 kg/m2
Ausführung nach den technischen Richtlinien des
Materialherstellers.
(Siehe Triflex Systemzeichnung Metal Coat-3608)
Eigenschaften der Fugenabdichtung Triflex ProDetail
siehe Pos. "ETA-Bewertung".
Einheit: m
- Zuordnung: 363
- Zuordnung: 21

*Hinweis*
Herstellung der Flächenbeschichtung mit Triflex Metal
Coat.
Triflex Metal Coat ist eine wässrige Beschichtung auf
Basis von Hochpolymeren. Sie ist elastisch,
niedrigviskos sowie schlag- und stoßfest.

System- und Produkteigenschaften:
· Funktionsbeschichtung mit systemintegrierter
vliesarmierter Detailabdichtung auf Basis abgestimmter
Harzkomponenten
· Wasserdicht
· Nahtlos
· Kalt applizierbar
· Vollflächig haftend auf Metalluntergründen
· Hinterlaufsicher
· Elastisch
· Rostschutz durch Antikorrosionspigmente
· Schlag- und stoßfest
· Chemisch beständig
· Witterungsstabilisiert (UV, IR usw.)

**01.0018 Flächenbeschichtung**
Beschichten der Dachfläche mit Triflex Metal Coat in
zwei Schichten.
Farbton: '.........' nach Wahl des
Auftraggebers.
Gewählte Applikation: '.........'
Gesamtverbrauch (Rollapplikation): ca. 0,40-0,60 kg/m2
Gesamtverbrauch (Sprayapplikation): ca. 0,60-0,80 kg/m2
Ausführung nach den technischen Richtlinien des
Materialherstellers.
(Siehe Triflex Systemzeichnung Metal Coat-3601)
Einheit: m²
- Zuordnung: 363
- Zuordnung: 21

**01.0019 Standardoberfläche "Glatt"**
Versiegelung der zuvor abgedichteten, senkrechten
Bauteile mit Triflex Cryl Finish 205.
Farbton: '.........' nach Wahl des
Auftraggebers.
Verbrauch: mind. 0,50 kg/m2
Ausführung nach den technischen Richtlinien des
Materialherstellers.
Einheit: m²
- Zuordnung: 363
- Zuordnung: 21

**01.0020 Schutzlage**
Schutzlage zum Schutz vor mechanischen Einwirkungen
durch nachfolgenden Fremdbelag.
Fabrikat Schutzlage:
'..............................'
Einheit: m²
- Zuordnung: 363
- Zuordnung: 21

**01.0021 Stundenlohnarbeit eines Vorarbeiters**
Stundenlohnarbeit eines Vorarbeiters für nicht
aufgeführte Arbeiten, jedoch zum Nachweis und nur auf
Anordnung der Bauleitung oder Bauherrn.
Einheit: h
- Zuordnung: 363
- Zuordnung: 91

**01.0022 Stundenlohnarbeit eines Facharbeiters**
Stundenlohnarbeit eines Facharbeiters für nicht
aufgeführte Arbeiten, jedoch zum Nachweis und nur auf
Anordnung der Bauleitung oder Bauherrn.
Einheit: h
- Zuordnung: 363
- Zuordnung: 91

**01.0023 Stundenlohnarbeit eines Helfers**
Stundenlohnarbeit eines Helfers für nicht aufgeführte
Arbeiten, jedoch zum Nachweis und nur auf Anordnung der
Bauleitung oder Bauherrn.
Einheit: h
- Zuordnung: 363
- Zuordnung: 91

**01.0024 Materialverbrauch auf Nachweis**
Materialverbrauch für unvorhersehbare, aber für die
Durchführung der Leistung notwendigen zusätzlichen
Arbeiten, die nicht im Leistungsverzeichnis erfasst
sind.
Die Abrechnung erfolgt nach Aufwand auf Einzelnachweis.
Einheit: kg
- Zuordnung: 363
- Zuordnung: 21

**01.0025 Entsorgung**
Entsorgung aller Abfälle und Sondermüllstoffe
entsprechend den derzeit gültigen Gesetzen und
Durchführungsverordnungen.
Einheit: psch
- Zuordnung: 396
- Zuordnung: 87
